# Togostr. 11
Angebotsaufforderung (GAEB DA XML 3.2, DA83)
Projekt: 017250
Währung: EUR
Nebenangebote zugelassen: ja
Auftraggeber: Covivio
Erstellt mit: GXML Toolbox V3.3 R20230829, iTWO_64 V24.0.454, 22.12.2025

## Baubeschreibung TOG11
AUFTRAGGEBER:  Covivio Immobilien GmbH

BAUVORHABEN:  Togostraße 11; 11a

  13351 Berlin

GEWERK:  Dacharbeiten (Gründach)

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
Beschreibung des Bauvorhabens

Energetische Sanierung Fassade und Balkone durch WDVS, sowie Erneuerung sämtlicher Fensteranlagen,, Dachsanierung der Flachdachflächen

Die Baustelleneinrichtung erfolgt hofseitig, es kann seitens des Auftragnehmers bei Bedarf ein Lastenaufzug an den Balkonen angestellt werden.

Eine Zwischenlagerung für Material kann mit der Bauleitung vereinbart werden.
Angaben zum Bauwerk
Mehrfamilienhaus, Baujahr 1976

Bei dem Gebäude handelt sich um einen 6 Geschosser (EG, 1.-5OG, Geschosshöhe ca. 2,95m) in der Togostraße 11; 11a in Berlin.

Standort

Der Standort befindet sich im Berliner Ortsteil Wedding.

Termin

Aufmaß:  ab 03.03.2026 - 15.04.2026
Ausführung:  ab 01.04.2026 - 31.08.2026

Bauzeitenübersicht

Gewerk  START  ENDE

Gerüstbau Aufbau  03.03.26  10.03.26
Fenster  17.03.26  31.05.26
WDVS  07.04.26  10.09.26
Laubengang  01.09 26  10.10.26
Dach  01.05.26  30.08.26
Gerüstbau Aufbau  13.09.26  13.10.26
TRH  15.08.26  30.09.26

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
## 200 Dachsanierung
Datum: 22.12.2025

*Hinweis: Bedingungen /Abfälle*
Bedingungen für die Entsorgung von Abfällen

Der Leistungserbringer ist verpflichtet, die bei uns anfallenden Abfälle ordnungsgemäß und
sofort zu entsorgen.  Zu diesem Zweck hat er die einschlägigen Gesetze, Verordnungen und
sonstigen öffentlich-rechtlichen Vorschriften einzuhalten.

Der Leistungserbringer sichert zu und führt auf unser Verlangen den Nachweis, dass er die
behördliche Einsammlungs- oder Beförderungsgenehmigung nach dem Abfallgesetz hat.
Das Erlöschen dieser Genehmigung ist uns unverzüglich schriftlich mitzuteilen. Die Erklärung des Betreibers der Abfallentsorgungsanlage über die Übernähme der Abfälle ist vor der Beförderung vorzulegen.

Mit Übernahme der Abfälle durch den Leistungserbriinger gehen Eigentum, Gefahr,
Verkehrssicherungspflicht und öffentlich-rechtliche Verantwortung auf diesen über.

Die Beförderung hat auf direktem Fahrweg ohne Unterbrechung, Zwischenlagerung und
Umladung auf andere Transportmittel zu erfolgen.  Der Leistungserbringer hat die behördlich
geforderten Begleitscheine mit sich zu fuhren und ihre Quittierung durch den Betreiber der
Abfallentsorgungsanlage herbeizuführen. Sind solche Begleitscheine nicht erforderlich, hat er uns eine Übernahmebestätigung durch den Betreiber der Abfallentsorgungsanlage
unverzüglich vorzulegen.

Der Leistungserbringer hat uns jede Störung in der ordnungsgemäßen Abfallentsorgung
sofort zu melden.  Die Behebung der Störung hat - abgesehen von unaufschiebbaren
Eilfällen - im Benehmen mit uns zu erfolgen. Davon unberührt bleibt die volle Verant-wortlichkeit des Leistungserbringers für die ordnungsgemäße Entsorgung der Abfälle.

Wir können Prüfungen zur Feststellung durchführen, ob der Leistungserbringer seinen
Pflichten nachgekommen ist. Hierzu können wir zum Beispiel Einsicht nehmen in die vom
Leistungserbringer nach öffentlich-rechtlichen Vorschriften zu führenden Nachweisbücher und in den Genehmigungsbescheid der angefahrenen Abfallentsorgungsanlage, dessen Vorlage der Leistungserbringer zu bewirken hat.

Der Leistungserbringer'hat zur Abdeckung aller - sowohl seiner als auch unserer - sich aus
der Abfallbeseitigung ergebenden Haftungsrisiken unter Einschluß des Gewässerschäden
-Haftungsrisikos auf seine Kosten eine Haftpflichtversicherung in ausreichender Höhe für Personen-, Sach- und Vermögensschäden abzuschließen und uns den Abschluß auf
Verlangen nachzuweisen.  Diese Regelung läßt die Haftung des Leistungserbringers
unberührt.

Die in diesen Bedingungen festgelegten Pflichten hat der Leistungserbringer jedem Dritten
aufzuerlegen, dessen er sich zur Erfüllung dieser Pflichten bedient.

*Hinweis: A) ALLGEMEINE VERTRAGSBEDINGUNGEN*
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

*Hinweis: B) ALLGEMEINE TECHNISCHE VERTRAGSBEDINGUNGEN*
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

*Hinweis: BTV-Dach / Flach*
Besondere Technische Vorschriften - Dachdecker- Dachabdichtungsarbeiten, Flachdach -

1. Für Angebot und Ausführung sind besonders zu beachten:
  -----------------------------------------------------------------------------

  01 DIN 18338 Dachdeckungs- und Dachabdichtungsarbeiten

  02  Flachdachrichtlinien, jeweils gültige Ausgabe, Herausgeber "Zentralverband des Deutschen Dachdeckerhandwerks" und  "Bundesfachabteilung Bauwerksabdichtung im Hauptverband
  der Deutschen Bauindustrie "

  03  ABC der Bitumen-Bahnen "Technische Regeln", herausgegeben vom VDD Industrieverband bituminöse Dach- und Dachdichtungsbahnen e.V. in Frankfurt/Main 1

2. Es ist so zu arbeiten, daß über Nacht keine Dachflächen offen stehen. Im Bereich von Durchdringungen, Wandanschlüssen, Dachrändern und dergl. ist mit besonderer Sorgfalt zu arbeiten, um hier Schäden innerhalb der Wohnung zu vermeiden.

3. Ausführung und Material
  01  Zur Verwendung dürfen nur genormte Bitumen-Bahneneingesetzt werden. Bitumen-Bahnen, für die nur Merkblätter und Vorentwürfe bestehen, dürfen nicht eingesetzt werden.

  02  Dachabdichtungen sind mind. 3-lagig herzustellen.

  03  Oberflächenschutzschichten sind durch Kiesschüttung oder Besplittung herzustellen.
  Andere Möglichkeiten sind ausgeschlossen.

  04  LM-Dachrandverwahrungsprofile - Oberfläche anodisch oxydiert, natur EV 1 - müssen
  mehrteilig sein. Der obere Rand der Fassadenbekleidung muß vom Dachrandverwahrungsprofil überlappt werden, und zwar:

  Gebäudehöhe bis  8,00 m  mind.  5 cm
  Gebäudehöhe bis  20,00 m  mind.  8 cm
  Gebäudehöhe über 20,00 m  mind. 10 cm

  Der Abstand zwischen Fassade und Dachrandprofil beträgt mind. 2 cm.

  05  An- und Abschlüsse sollen möglichst aus den gleichen Werkstoffen wie die
  Dachabdichtung hergestellt werden.

  Höhe des Dachrandabschlusses  ca. 10 cm
  Höhe des Wandanschlusses  ca. 15 cm

  über Oberfläche Belag oder Kiesschüttung

4. In den Angebotspreisen sind enthalten:

  01  Der Einsatz von Hebezeugen.

  02 Holzschutz aller Hölzer gegen Insekten- und Pilzbefall.

5. Abrechnung

Ergänzung zu Abschnitt 5 DIN 18338 Umfaßt eine Position neben der Dachabdichtung auch Dampfsperren, Ausgleichschichten, Wärmedämmung, Oberflächenschutz usw., so werden für diese Leistungen die Abmessungender zu dichtenden Flächen zugrunde gelegt. Bohlen werden übermessen Überstehende Kanten, An- und Abschlüsse werden nichtmitgemessen. Die Vergütung für Wandanschlüsse erfolgt in gesonderter Position, für Dachrandanschlüsse erfolgt keine Vergütung. Diese Leistung ist mit dem Wiederanbringen bzw. Erneuern der Dachrandverwahrungsprofile abgegolten. Bei Teilerneuerung der Dachabdichtung und Erneuerungdes Oberflächenschutzes nach der tatsächlich ausgeführten Leistung.

*Hinweis: Gewährleistung*
Gewährleistung

Für die Gewährleistung gelten die Bestimmungen des § 13, VOB/B.
Abweichend davon beträgt die Gewährleistungsfrist 10 Jahre.

Sie beginnt -auch bei erfolgter Teilabnahme- mit der (Schluß-)Abnahme
der gesamten vertraglichen Leistungen.

*Hinweis: Bedingungen /Abfälle*
Bedingungen für die Entsorgung von Abfällen

Der Leistungserbringer ist verpflichtet, die bei uns anfallenden Abfälle ordnungsgemäß und
sofort zu entsorgen.  Zu diesem Zweck hat er die einschlägigen Gesetze, Verordnungen und
sonstigen öffentlich-rechtlichen Vorschriften einzuhalten.

Der Leistungserbringer sichert zu und führt auf unser Verlangen den Nachweis, dass er die
behördliche Einsammlungs- oder Beförderungsgenehmigung nach dem Abfallgesetz hat.
Das Erlöschen dieser Genehmigung ist uns unverzüglich schriftlich mitzuteilen. Die Erklärung des Betreibers der Abfallentsorgungsanlage über die Übernähme der Abfälle ist vor der Beförderung vorzulegen.

Mit Übernahme der Abfälle durch den Leistungserbriinger gehen Eigentum, Gefahr,
Verkehrssicherungspflicht und öffentlich-rechtliche Verantwortung auf diesen über.

Die Beförderung hat auf direktem Fahrweg ohne Unterbrechung, Zwischenlagerung und
Umladung auf andere Transportmittel zu erfolgen.  Der Leistungserbringer hat die behördlich
geforderten Begleitscheine mit sich zu fuhren und ihre Quittierung durch den Betreiber der
Abfallentsorgungsanlage herbeizuführen. Sind solche Begleitscheine nicht erforderlich, hat er uns eine Übernahmebestätigung durch den Betreiber der Abfallentsorgungsanlage
unverzüglich vorzulegen.

Der Leistungserbringer hat uns jede Störung in der ordnungsgemäßen Abfallentsorgung
sofort zu melden.  Die Behebung der Störung hat - abgesehen von unaufschiebbaren
Eilfällen - im Benehmen mit uns zu erfolgen. Davon unberührt bleibt die volle Verant-wortlichkeit des Leistungserbringers für die ordnungsgemäße Entsorgung der Abfälle.

Wir können Prüfungen zur Feststellung durchführen, ob der Leistungserbringer seinen
Pflichten nachgekommen ist. Hierzu können wir zum Beispiel Einsicht nehmen in die vom
Leistungserbringer nach öffentlich-rechtlichen Vorschriften zu führenden Nachweisbücher und in den Genehmigungsbescheid der angefahrenen Abfallentsorgungsanlage, dessen Vorlage der Leistungserbringer zu bewirken hat.

Der Leistungserbringer'hat zur Abdeckung aller - sowohl seiner als auch unserer - sich aus
der Abfallbeseitigung ergebenden Haftungsrisiken unter Einschluß des Gewässerschäden
-Haftungsrisikos auf seine Kosten eine Haftpflichtversicherung in ausreichender Höhe für Personen-, Sach- und Vermögensschäden abzuschließen und uns den Abschluß auf
Verlangen nachzuweisen.  Diese Regelung läßt die Haftung des Leistungserbringers
unberührt.

Die in diesen Bedingungen festgelegten Pflichten hat der Leistungserbringer jedem Dritten
aufzuerlegen, dessen er sich zur Erfüllung dieser Pflichten bedient.

### Bereich 01 TOG11

#### Abschnitt 01.01 Baustelleneinrichtung

**01.01.0010 Baustelleneinrichtung**
*** Pauschalposition
Baustelleneinrichtung für die nachfolgend in der
Leistungsbeschreibung aufgeführten Leistungen.

Baustelle einrichten, über die Dauer der Arbeiten
vorhalten und nach Fertigstellung räumen.

In dieser Position sind alle erforderlichen Büros,
Unterkünfte, Lagerschuppen, Bauzäune, Werkzeuge,
Arbeitsgeräte, Hebegeräte, etc. einzukalkulieren,
welche für die nachfolgend beschriebenen Bauleistungen
erforderlich sind.

Sofern in den nachfolgenden Positionen nicht separat
aufgeführt, hat der Bieter weiterhin erforderliche
Dachauflegeleitern, Dachdeckerstühle, Dachschutzwände,
Dachfanggerüste sowie persönliche Schutzausrüstungen,
etc. in den Einheitspreis der Baustelleneinrichtung mit
einzukalkulieren.

Die erforderlichen Lagerflächen für Geräte und
Materialien sind mit der Bauleitung abzustimmen.

Der Baustelleneinrichtungsplatz und die Arbeitsstätten
sind täglich besenrein zu säubern.
Menge: 1,000 psch

**01.01.0020 Baustellenanmeldung und Beschilderung**
*** Pauschalposition
Baustellenanmeldung und Beschilderung:
Aufstellung, Vorhaltung und Abbau von Warn-, Sperr- ,
Hinweisschildern und Bauzaun auf der Baustelle.
Anmeldung Straßenland Sondernutzung bei den zuständigen Behörden.
Menge: 1,000 psch

**01.01.0030 Standgerüstgestellung**
*** Bedarfsposition ohne GB
Standgerüstgestellung

Standgerüste mit Leitergang im Bereich des
Dachdeckerauftuges nach den Vorschriften
der Bauberufsgenossenschaft zur
ordnungsgemäßen Durchführung der
vorbeschriebenen Arbeiten aufstellen,
vorhalten und wieder abbauen.
Grundstandzeit bis 4 Wochen.
Menge: 1,000 m²

**01.01.0040 Verlängerte Vorhaltung, Standgerüstgestellung**
*** Bedarfsposition ohne GB
Standzeitveränderung für vorbeschriebenes
Straßenfassadengerüst über die Grundstandzeit

Abrechnung pro Quadratmeter und
Woche für jede Woche abweichend der Grundstandzeit.
Menge: 1,000 m2Wo

**01.01.0050 Fußgängertunnel**
*** Bedarfsposition ohne GB
Fußgänger- bzw. Passantenschutztunnel für die sichere Unterführung
von Fußgängern und Radfahrern im Bereich der beiden Straßenseiten.
Zum Schutz gegen herabfallendes Material, als Schutzgerüst mit Tunnelabdeckung, einseitigen Seitenwänden Tastleisten beidseitig und Seitenschutz sowie
beidseitigen Rampen.
Passantenschutztunnel unterhalb Fassadengerüst
Lichte Breite: ca. 1,60 - 2,0 m
Lichte Höhe: ca. 2,20 m
Standfläche: eben, normal belastbar
Verwendungszweck: Passantenschutztunnel Gehwegbereich
Montageort: Straßenseiten Eichborndamm und Kienhorststraße, öffentliches Straßenland.
Die Abrechnung erfolgt über das Längenmaß hergestelltem Schutztunnel.
Menge: 1,000 m

**01.01.0060 Gebrauchsüberlassung Fußgängertunnel**
*** Bedarfsposition ohne GB
Standzeitveränderung vorbeschriebenem
Fußgängerschutztunnel über die Grundstandzeit von vier Wochen hinaus.

Abrechnung pro Meter und Woche für jede Woche abweichend der vierwöchigen Grundstandzeit.
Menge: 1,000 mWo

**01.01.0070 Dachrandabsturzsicherungen**
*** Bedarfsposition ohne GB
Dachrandabsturzsicherungen
nach den Vorschriften der Bauberufsgenossenschaft zur
ordnungsgemäßen
Durchführung der vorbeschriebenen
Arbeiten.aufstellen, vorhalten
und wieder abbauen.
Menge: 25,000 m

**01.01.0080 Bauwagen**
Bauwagen:
Stellung und eines Bauwagens zum
Aufenthalt von Mitarbeitern, sowie Einlagerung von
Werkzeugen und Geräten, einschl. An- und Abfuhr.
Menge: 1,000 Stk

**01.01.0090 Bauwagen, Vorhaltung und Betreiben**
Bauwagen, vorhalten und betreiben, über die
12 Wochen Bauzeit hinaus.

Leistungsbestandteile
Alle Betriebskosten
Reinigung, 1-mal wöchentlich
Menge: 12,000 StWo

**01.01.0100 Materialaufzug, 5KN, h=ca. 21m**
Materialaufzug mit mehreren Ladestellen, einschl. vorschriftsmäßigerSicherung, An- und Abtransport, Montage und Demontage.
Personentransport ist verboten.

Die Entladestellen sind in jeden Obergeschoss auf Höhe des RFB herzustellen.

Der Transport von ca. 3 m langen Material ist stehend zu gewährleisten.

Ladestelle:  je Etage
Anzahl Ladestellen:  7 Stk
Bühnengröße:  ca. 1,40 / 1,60 m
Nutzlast:  5 kN
Höhe: ca. 21 m

Stromanschlusswert (A):

.......................................
(Bieterergänzung)
Menge: 1,000 Stk

**01.01.0110 Mietgebühr, Materialaufzug,5KN, h=ca. 21m**
Mietgebühr für Materialaufzug, inkl. Maschinenbruchversicherung
pro angefangene Woche.

Nutzlast :  5 kN
Mietdauer: 12 Wochen
Menge: 12,000 StWo

#### Abschnitt 01.02 Abbrucharbeiten

**01.02.0010 Probentnahme und Schadstoffuntersuchung**
Durchführung von Probentnahmen und Schadstoffuntersuchungen zur Ermittlung von Schadstoffen wie Polyzyklische Aromatische Kohlenwasserstoffe (PAK), Asbest und anderen gefährlichen Stoffen in allen Schichten der Dachaufbauten, die abgetragen werden sollen.
Menge: 1,000 Stk

**01.02.0020 Rückbau und Entsorgung der Dachabdichtung**
Rückbau der 4-5 lagigen Dachabdichtung in Einzelabschnitten und sachgerechtes Herunterschaffen der abzutragenden Materialien in bereitgestellte Container zur späteren Entsorgung.

Achtung: Die 500 m² beinhalten 40 m² Aufzugsschacht.
Menge: 500,000 m2

**01.02.0030 Rückbau und Entsorgung der alten Dämmung**
Rückbau und fachgerechte Entsorgung der alten ca. 50 mm starken EPS-Dämmung (verklebt) und der ca. 50 mm starken XPS-Dämmung, einschließlich der Verladung des Schutts in Container.

Insgesamt beträgt die Dämmstärke im Mittel etwa 100 mm.
Menge: 460,000 m2

**01.02.0040 Rückbau und Entsorgung Dampfsperre**
Rückbau der vorhandenen Dampfsperre einschließlich Abtransport und fachgerechter Entsorgung des Materials. Das abgetragene Material wird Eigentum des Auftragnehmers (AN).
Menge: 460,000 m2

**01.02.0050 ZUL für Rückbau und Entsorgung bei einer Schadstoffbelastung, Dachaufbau**
Zulage zu den Vorpositionen:
Der fachgerechte Rückbau und die fachgerechte Entsorgung von schadstoffbelastetem Material. Diese Position tritt in Kraft, falls die vorhergehende Beprobung eine Schadstoffbelastung feststellt.
Menge: 460,000 m2

**01.02.0060 Abriss ungedämmter Lüfteranschlüsse**
Abriss der Kamin-/Lüfteranschlüsse, bestehend aus zwei Lagen Bitumenbahnen, einschließlich der Dämmstoffkeile, der hochgeführten Dampfsperrbahn sowie der versiegelten Kappleisten/Anpressprofile.

Anschlusshöhe: bis 30 cm

Größe der Durchdringung: 100 × 100 cm

Abtransport und Entsorgung:

Herunterschaffen der abzutragenden Materialien in einen Container.
Menge: 3,000 Stk

**01.02.0070 Abriss ungedämmter Attikaabschlüsse**
Abriss der Attikaabschlüsse, bestehend aus zwei Lagen Bitumenbahnen, den Dämmstoffkeilen, der hochgeführten Dampfsperrbahn sowie den auf der Attikakrone montierten Holzbohlen.

Anschlusshöhe: bis 80 cm

Abtransport und Entsorgung:

Herunterschaffen der abzutragenden Materialien in einen Container.

Hinweis:
Ein Laborprüfbericht wird vom AG an den AN übergeben.
Sollten Schadstoffe enthalten sein, muss der Entsorgungspreis neu ermittelt werden.
Menge: 141,000 m

**01.02.0080 ZUL für Rückbau und Entsorgung bei einer Schadstoffbelastung, Attikaabschlüsse**
Zulage zu den Vorpositionen:
Der fachgerechte Rückbau und die fachgerechte Entsorgung von schadstoffbelastetem Material. Diese Position tritt in Kraft, falls die vorhergehende Beprobung eine Schadstoffbelastung feststellt.
Menge: 141,000 m

**01.02.0090 Abriss der Dachgullys**
Abriss der Dachgullys, 2-teilig.
Nenngröße: max. 160mm.

Herunterschaffen der zu entsorgenden
Materialien in Container.
Menge: 5,000 Stk

**01.02.0100 Abriss der Sanitärlüfter**
Abriss der Sanitärlüfter, 1-teilig.
Nenngröße: bis 125 mm.
Herunterschaffen der zu entsorgenden
Materialien in Container.
Menge: 8,000 Stk

**01.02.0110 Abriss Abdeckung**
Abriss Abdeckung <500:
Ausbau von Abdeckungen aus Metall mit allen
Formstücken, einschl. Abtransport, Verladung und
Entsorgung. Abwicklung bis 500 mm.
Menge: 141,000 m

#### Abschnitt 01.03 Vorarbeiten

**01.03.0010 Bestehende Dachleiter entfernen und fachgerecht entsorgen.**
Dachleiter aus Metall, einschl. der Wandverankerung entfernen
und entsorgen.

L: ca. 2,50m

insgesamt 2 Stk.
Menge: 2,000 Stk

**01.03.0020 Attikaabdeckung, Fassadenschutz, provisorisch**
Herzustellen ist ein Regenschutz der Attika bestehend aus einer USB-Platte befestigt auf der Attika mit Gefälle nach innen, beitseitig mit einem Überstand von min. 20 cm und einer wasserundurchlässigen Bekleidung an der Oberseite.

Einbauort: Dachrand
Menge: 145,000 m

**01.03.0030 Reinigen des Untergrundes**
Betonuntergrund reinigen, Verunreinigungen sauber abkehren, anfallenden Schutt vom Dach schaffen und entsorgen.
Menge: 460,000 m2

**01.03.0040 Dach- und Terrassenetwässerung provisorisch, Flexrohr DN 100**
Behelfsregenfallrohr / gewebeverstärkter Flexschlauch, abschnittsweise je nach Rohbaufortschritt anschließen an Flachdachablauf, anbringen an Decken, Wände / Stützen mit Fallrohrschellen, anschließen an Standrohr / Grundleitung und später abschnittsweise wieder beseitigen. Befestigung an dem Baugerüst.

Fallrohre, inkl. Vorhaltung und Abbau nach Ende der Arbeiten.

Nennweite: DN70

Durchmesser: 100 mm
Anzahl: 2 Stück Instgesamt

Einbauort: Straßen- und Hoffassade
Menge: 40,000 m

**01.03.0050 Ausgleichen von Vertiefungen**
*** Bedarfsposition ohne GB
Ausgleichen von Vertiefungen mit einer
schüttbaren Wärmedämmung,
einschl. Verdichten der Schüttung nach
Herstellervorschrift.

Angeb. Fabr.:
'...................................................................'
Menge: 1,000 m3

#### Abschnitt 01.04 Flachdach

**01.04.0005 Werkplanung Gefälledämmung und Windsogberechnung**
Erstellung der Gefälleplanungen für die Dachfläche
dieses Leistungsverzeichnisses auf Basis der
bauseitigen Planung und Durchführung der
Windsogberechnung (Sicherung gegen Windsog erfolgt
durch Verkleben aller Schichten).
Menge: 1,000 Stk

**01.04.0010 Bitumenvoranstrich**
Bitumenvoranstrich Beton Bitumenvoranstrich, lösemittelhaltig,
als Haftbrücke auf die besenreine und trockene Stahlbetonfläche aufbringen und ablüften lassen.
Verbrauch: ca. 0,3 kg/m².
Inkl. Bitumenvoranstrich an den Anschlüssen:
Vollflächiges Aufbringen von Bitumenvoranstrich,
lösemittelhaltig, an aufgehenden Bauteilen wie Attika,
Wandanschlüsse, Lüfter etc.
Verbrauch: ca. 0,3 kg/m².

Vor Aufbringen der nachfolgenden Lagen ablüften lassen

Angeb. Fabr.:
'...................................................................'
'..........'
Menge: 460,000 m2

**01.04.0020 Dampfsperre und Behelfsabdichtung**
Elastomerbitumen-Schweißbahn als
Dampfsperrbahn nach DIN EN 13 970 gemäß Herstellervorgaben auf den Untergrund aus Beton fachgerecht in der Fläche punkt- bzw. unterbrochen streifenförmig (Dampfdruckausgleichschicht) aufschweißen.

Längsnaht- und Kopfstoßüberdeckung mind. 8 cm breit  verschweißen. Ein 45°-Eckschnitt ist an der unteren Lage im Bereich der T-Stöße auszuführen. Stöße sind versetzt anzuordnen.

Im Bereich von An- und Abschlüssen sowie
Dachdurchdringungen ist die Bahn luftdicht anzuschließen.

Die Dampfsperre übernimmt die Funktion der kurzfristigen Behelfsabdichtung und muss für diesen Anwendungsfall entsprechend zugelassen sein.

Leistungs- und Funktionsanforderungen:
Dicke ca. 4 mm
oberseitig: naturschiefer mit Mittelstreifen
unterseitig: folienkaschiert
offene Liegezeit bzw. UV-stabil: 6 Monate
Trägereinlage: Kombinationsträger PET/Alu/PET + Glasvlies
Durchtrittsicher
Diffusionswiderstand (Sd-Wert) nach DIN EN 1931:> 1500 m
kurzfristige Behelfsabdichtung

Angeb. Fabr.:
'...................................................................'
'..........'
Menge: 460,000 m2

**01.04.0030 Wärmedämmung PU 023 DAA dh 60mm, mit Schaumkleber windsogsicher verklebt**
Lieferung und windsogsichere Verlegung der Wärmedämmung aus PU-Hartschaumplatten als erste Lage der Dämmschicht. Die Platten mit Schaumkleber verkleben, versetzt anordnen und dicht stoßen.

Einschl. aller Zuschnitte an aufgehende Bauteile und Dachrand. Bei Platten mit Stufenfalz sind an aufgehenden Bauteilen und am Dachrand die Falze abzuschneiden, sodass die volle Dämmstoffdicke an das Bauteil anstößt.

Fehlstellen und Fugen sind mit geeignetem Kartuschenschaum nachzudämmen.

Technische Daten:

PUR-/PIR-Wärmedämmung nach DIN EN 13165
für genutzte und nicht genutzte Dachflächen.
Anwendungstyp nach 4108-10: DAA dh
hohe Druckbelastbarkeit
Deckschichten oben/unten: Aluminium
ohne Stufenfalz
Wärmeleitfähigkeit nach DIN 4108-4: 0,023 W/(mK)
Brandverhalten nach DIN EN 13501-1: Klasse E
Brandverhalten nach DIN 4102-1: B2
Druckfestigkeit nach DIN EN 826: ≥ 120 kPa
Zugfestigkeit nach DIN EN 1607: > 40 kPa
klassifiziert nach DIN 18234-2
Wasseraufnahme nach DIN EN 12087: max. 3 Vol%
Plattenformat: 1200 x 600 mm
Plattendicke: 60 mm

liefern und auf den Untergrund mit Schaumkleber
streifenweise windsogsicher nach DIN EN 1991-1-4
verkleben. Platten versetzt anordnen und dicht stoßen.

Angeb. Fabr.:
'...................................................................'
Menge: 460,000 m2

**01.04.0040 Mehr-/Minderstärke PU-Wärmedämmung**
*** Bedarfsposition ohne GB
Mehr/-Minderkosten pro 10 mm Dämmstoffdickenänderung bei den vorbeschriebenen PU-Grunddämmplatten.
Menge: 1,000 m2

**01.04.0050 Gefälledämmung PU 023 DAA dh, mit Schaumkleber windsogsicher verklebt, d=ca. 12-16cm**
Polyurethan-Hartschaumplatten mit Gefälle auf der vorbeschriebenen Grunddämmung
verlegen. Platten versetzt anordnen und dicht stoßen (Fugenversatz).

Technische Daten:
nach DIN EN 13165
für genutzte und nicht genutzte Dachflächen.
Anwendungstyp nach 4108-10: DAA dh
hohe Druckbelastbarkeit
Deckschichten oben/unten: Aluminium
ohne Stufenfalz
Wärmeleitfähigkeit nach DIN 4108-4: 0,023 W/(mK)
Brandverhalten nach DIN EN 13501-1: Klasse E
Brandverhalten nach DIN 4102-1: B2
Druckfestigkeit nach DIN EN 826: ≥ 120 kPa
Zugfestigkeit nach DIN EN 1607: > 40 kPa
klassifiziert nach DIN 18234-2
Wasseraufnahme nach DIN EN 12087: max. 3 Vol%
Plattenformat: 1200 x 1200 mm

liefern und auf den Untergrund nach geprüftem
Gefälleplan mit Schaumkleber streifenweise
windsogsicher nach DIN EN 1991-1-4 verkleben.
Platten versetzt anordnen und dicht stoßen.

Gefälle: 2 %
Die Verlegung erfolgt nach dem vom Auftragnehmer zu erstellenden Gefälleplan.
Aus der beiligendenden Draufsicht sind die Ablaufpunkte für die Erstellung des Gefälleplans ersichtlich.
Der Gefälleplan ist der Bauleitung zur Prüfung vorzulegen. Der U-Wert muss nach DIN EN 6946 nachgewiesen werden. Der Nachweis ist mit dem Gefälleplan der Bauleitung vorzulegen. Die Kosten für die Erstellung des Gefälleplans und Nachweis des U-Wert nach DIN EN 6946 sind im Einheitspreis zu berücksichtigen und werden nicht gesondert vergütet.

Mittlere Dicke: ..124 - 160. mm
Menge: 440,000 m2

**01.04.0060 Mehr-/Minderstärke PU-Gefälledämmung**
*** Bedarfsposition ohne GB
Mehr-/Minderkosten pro 10 mm Dämmstoffdickenänderung bei den vorbeschriebenen PUR-Gefälledämmplatten.
Menge: 1,000 m2

**01.04.0070 ZUL Nichtbrennbare Dachdämmung im Bereich, d=20 cm, b=ca. 1,25 m, Nachbahrgebäude**
Zulageposition für Lieferung und fachgerechte Verlegung einer nichtbrennbaren Wärmedämmung auf dem Dachbereich angrenzend an das Nachbargebäude.
Dämmstoff: gleichwertiges nichtbrennbares Material nach DIN 4102 bzw. DIN EN 13501-1, Baustoffklasse A1 oder A2.

Dämmschichtdicke: 20 cm
Breite des Dämmbereichs: ca. 1,25 m
Menge: 20,000 m2

**01.04.0080 Zulage: Kehl- und Gratplatten, d=ca. 6-9 cm (Klären!)**
Zulagepositon für Kehl- und Gratplatten PIR.
Kehl- und Gratplatten aus Polyurethan
in streifenweise aufgebrachten
Dämmstoffklebeschaum
dicht gestoßen verlegen.
Dicke: ..62 -87 mm
Die Position ist als Zulage zu den
ausgeschriebenen Gefälleplatten zu
kalkulieren.
Menge: 75,000 m2

**01.04.0090 Abschottung Dampfsperre/Wärmedämmung**
Elastomerbitumen-Kaltselbstklebebahn
bis ca. Oberkante Wärmedämmung führen und auf die Dampfsperre durch Abziehen der
unterseitigen Folie aufkleben.

Die horizontal liegende Überdeckung
mit Heißluft oder kleinem Brenner auf die Wärmedämmung bzw. auf die Dampfsperre aufschweißen.
Zuschnitt ca. 20 - 30 cm.
Menge: 50,000 m

**01.04.0100 Dämmstoffkeil, PIR (Löschen?)**
Dämmstoffkeile als Trapezkeil
aus FCKW- und HFCKW-freiem
Polyurethan Hartschaum (PIR) nach
DIN EN 13165,
Brandverhalten nach DIN EN 13501-1:
Klasse E,
mit Dämmstoffklebeschaum
ausreichend verkleben
gewähltes System/Kleber:
Trapezkeile 50/50/1200 mm
Menge: 176,000 m

**01.04.0110 Bituminöse Dachabdichtung, Unterlage PYE KTG KSP 3,5 vollflächig verklebt als Behelfsabdichtung**
Bituminöse Dachabdichtung,  1. Lage der Abdichtung liefern und nach Herstellervorgaben vollflächig, luftdicht aufschweißen bzw. Nähte schließen.

1. Lage aus Bitumenbahnen, Kalt selbstklebende Polymerbitumenbahn DIN EN 13707 - PYE-G200 KSP3,5 mit Kombinationsträgereinlage mit überwiegendem Glasanteil als Unterlagsbahn, Anwendungstyp DIN V 20000-201 DU, Eigenschaftsklasse E1, kraftschlüssig auf Dämmung.

Achtung: Die 500 m² beinhalten 40 m² Aufzugsschacht.

Angeb. Fabr.:
'....................................................'
'..........'
Menge: 500,000 m2

**01.04.0120 Bituminöse Dachabdichtung, Oberlage PYE/PYP-KTP 300 S5 vollflächig verschweißt**
Bituminöse Dachabdichtung,  2.  Lage der Abdichtung liefern und nach Herstellervorgaben vollflächig, luftdicht aufschweißen bzw. Nähte schließen.

2. Lage aus Bitumenbahnen, Plasto-elastische hochwärmestandfeste Schweißbahn.
DIN EN 13707 - PYP-KTP S5 Anwendungstyp DIN V 20000-201 DO, Eigenschaftsklasse E1, vollflächig schweißbar, durchwurzelungsfest nach FLL-Verfahren, durchwurzelungsfest nach FLL mit werksseitiger Abstreuung aus Schiefersplitt.

Achtung: Die 500 m² beinhalten 40 m² Aufzugsschacht.

Angeb. Fabr.:
'....................................................'
'..........'
Menge: 500,000 m2

**01.04.0130 ZUL Innen-/Außenecken Dachabdichtung**
Zulage zu vorbeschriebener
Dachabdichtungsbahn für die Ausbildung der Eckbereiche mit werkseitig vorgefertigten Innen- und Außenecken aus dem Material der Dachdichtungsbahn..
Menge: 40,000 Stk

**01.04.0140 Attikaabschluss, gedämmt, h= bis 60 cm, mit Kronendämmung, b= ca. 260 mm, (Z: ca.900 mm)**
Attikaanschluss – Lieferung und Montage

Leistungen:
Windsogsichere Montage einer 30 mm starken Holzwerkstoffplatte, eines Kantholzes zur Befestigung des Attikablechs sowie von Dämmplaten.
Attikahöhe: bis ca. 60 cm (gemessen ab der Dachabdichtung).
Achtung: Die Attikahöhen sind unterschiedlich.

Ausführung:

Attikafläche:
Grundierung mit Elastomerbitumen-Voranstrich.
Aufschweißen der Dampfsperrbahn bis zur Außenkante der Attika.
Attikawand:

Windsogsichere Verlegung und Verklebung bzw. Fixierung von Polyurethan-Hartschaum-Dämmplatten (PIR, WLS 023, d = ca. 80 mm) nach der Wärmedämmung der Dachfläche und der ersten Abdichtungslage.
Falls erforderlich, wird der Untergrund mit Quarzsand abgesandet.Ein Dämmkeil (mind. 5 x 5 cm, z. B. aus PIR) wird im Eckbereich auf der ersten Abdichtungslage fixiert.
Eine Elastomerbitumen-Kaltselbstklebebahn (b = ca. 120 cm) wird vom Dämmkeil bis zur Außenseite der Attika hochgeführt und aufgeklebt.

Die Oberlage wird bis zur Vorderkante des Keils aufgeschweißt und auf der Holzwerkstoffplatte mit Breitkopfstiften befestigt.
Attikakopf:

Befestigung einer 60 mm starken Kronendämmung aus Polyurethan-Hartschaum (PIR, WLS 023 oder gleichwertig).
Einbau von Abstandshölzern (ca. alle 60 cm) auf der Attikakrone gemäß DIN EN 1991-1-4.

Das Gefälle in Richtung Gründach beträgt ca. 2 %. Alle Befestigungsmittel sind enthalten.
Menge: 140,000 m

**01.04.0150 Verschiedene Attikahöhen**
Menge: 0,000

**01.04.0160 Wandanschluss Gebäudeaußenwand, gedämmt, mit Verbundblechprofil**
Ausführung:
Vorbereitung der Wandfläche:

Die Wandfläche mit Elastomerbitumen-Voranstrich grundieren.
Dampfsperre und Abdichtung:

Die Ausgleichs- und Dampfsperrbahn der Dachfläche vollflächig bis zur Oberkante des Wandanschlusses aufschweißen bzw. -kleben.
Die Dampfsperrbahn wird an der Wand durch eine Klemmschiene befestigt.
Die Klemmschiene muss ausreichend biegesteif sein, sodass die Anschlussbahn durchgehend angedrückt wird.
Die Befestigungsmittel sind aus nicht rostendem Stahl auszuführen und in die Kalkulation einzubeziehen.
Das Wandanschlussprofil ist in einer gesonderten Position enthalten.

Wärmedämmung:

Polyurethan-Hartschaumplatten in reduzierter Stärke für den unteren Anschlussbereich verlegen.
Die Platten mit Stufenfalz in der Senkrechten aufkleben bzw. fixieren.
Technische Daten der Wärmedämmung:

Normen: nach DIN EN 13165 für genutzte und ungenutzte Dachflächen
Anwendungstyp: nach DIN 4108-10: DAA ds
Deckschichten (oben/unten): Aluminium
Wärmeleitfähigkeit: nach DIN 4108-4: 0,023 W/(mK)
Brandverhalten:
Nach DIN EN 13501-1: Klasse E
Nach DIN 4102-1: Klasse B2
Druckfestigkeit: nach DIN EN 826: 150 kPa
Zugfestigkeit: nach DIN EN 1607: > 40 kPa
Klassifiziert nach DIN 18234-2
Wasseraufnahme: nach DIN EN 12087: max. 3 Vol%
Plattenformat: 1200 × 600 mm
Plattendicke: 80 mm
Zusätzliche Maßnahmen:

Vor der Verlegung der Flächendämmung und der ersten Abdichtungslage der Fläche ist ein Dämmstoffkeil aus EPS (mindestens 5 × 5 cm) zu verlegen und unter der ersten Abdichtungslage zu fixieren.
Ein Streifen aus Elastomerbitumen-Kalt-Selbstklebebahn (b = 33 cm) ist vom Schenkel des Klemmprofils bis vor den Keil aufzukleben.
Die Oberlage ist bis zur Vorderkante des Keils aufzuschweißen.
Die Anschlussbahn ist bestreut oder ein Streifen der Oberlage (b = 33 cm) vom Schenkel des U-Profils bis vor den Keil aufzuschweißen.
Höhe des Wandanschlusses:

Ca. 45 – 50 cm (gemessen ab der Dachabdichtungsfläche).
Abrechnung:
Die Abrechnung erfolgt nach Flächenmaß.
Menge: 35,000 m

**01.04.0170 Wandanschlussprofil genutzte Dachfläche Alu 1,5 mm (Fragen?)**
Oberer Abschluss des vorbeschr.
Wandanschlusses auf Gebäudeaußenwand mittels mehrteiligem Strangpressprofil für genutzte Dachfläche.

Wandanschlussprofil aus
gepresstem, warmausgehärtetem Aluminium, mit
Stoßverbinder und Überhangprofil aus gekantetem Aluminiumblech, 1,5 mm dick, Höhe
Überhangprofil 225 mm, mit Halter/Stoßverbinder und Distanzplatten mindestens 15 cm
über Belag auf der Anschlussbahn und Z-Profil mit korrosionsgeschützten
Sechskant-Schrauben
im Abstand e <= 20 cm verdeckt befestigt durch die Wärmedämmung im Betonuntergrund montieren.

Angeb. Fabr.: '...................................................................'

Die Fuge zwischen Profil und aufgehendem Bauteil, i. M. ca. 10/10 mm dick, mit dauerelastischem,
witterungsbeständigem Fugendichtstoff
auf Basis PU-Hybrid, wie in Vorpositionen
angeboten, entsprechend
DIN 18540 aufbringen und abdichten.
Der Farbton für die Oberflächenbeschichtung
wird vor der Ausführung final festgelegt.

Die Abrechnung erfolgt auf Längenmaß.
Menge: 35,000 m

**01.04.0180 ZUL Anschluss Türen auf dem Dach**
Erstellung der Türanschluss
Menge: 2,000 Stk

**01.04.0200 Kernbohrungen bis DN 200**
Kernbohrungen bis DN 200 mm, als Nassbohrung, für erf. werdende Leitungsdurchführungen in der Stahlbetondecke herstellen.

Der genaue Bohrdurchmesser ist auf die durchzuführenden Leitungen anzupassen.

Dicke der Stahlbetondecke 200 mm.
Menge: 30,000 Stk

**01.04.0210 Erstellung der Bewegungsfuge**
WF Bewegungsfuge gedämmt,
Bewegungsfugenausbildung
wie folgt herstellen:
-Dampfsperre aus der Fläche
beidseitig bis an die Fuge heranführen
-Elastomerbitumen-Bewegungsfugenband
über der Fuge verlegen
 und auf beiden Seiten streifenweise
ca. 12 cm auf die Dampfsperre
aufschweißen
-Wärmedämmung verlegen und über
der Fuge trennen
-Zwischenraum mit halbsteifer Mineralfaserwärmedämmung, Dicke 40 mm
füllen und auf 20 mm komprimieren
- erste Abdichtungsbahn verlegen und
über der Fuge trennen
-Elastomerbitumen-Bewegungsfugenband
über der Fuge verlegen
und auf beiden Seiten streifenweise
ca. 12 cm auf die
erste Abdichtungsbahn aufschweißen
-Oberlage aus der Fläche
vollflächig aufgeschweißt bis ca. 12 cm
auf das Bewegungsfugenband führen
-Bestreuung der Oberlagsbahn auf
beiden Seiten in einer Breite von
ca. 25 cm anflämmen und in das
Deckschichtbitumen einzudrücken.
-Systemunterlagsbahn mittig über der
Bewegungsfuge verlegen und
beidseitig in einer Breite von 15 cm
verschweißen, sodass eine unverklebte Zone
von 40 cm entsteht.
-Oberlage, Zuschnitt ca. 90 cm,
vollflächig aufschweißen.
Menge: 100,000 m

**01.04.0220 Blitzschutzdrahthalter**
*** Bedarfsposition ohne GB
Blitzschutzdrahthalter für Blitzschutzdraht 8 mm und 10 mm, einschließlich Rondelle zur Befestigung des Halters im Abstand von 1,0 m montieren und mit der Dachabdichtung nach Herstellerangabe thermisch verschweißen.

Dem AG ist vor der Ausführung das Produktdatenblatt für eine Prüfung zu übergeben.
Menge: 1,000 Stk

**01.04.0230 Blitzschutzdrahteinfassung**
*** Bedarfsposition ohne GB
FPO-Blitzschutzdrahteinfassung als Formteil montieren und mit der Flächenbahn verschweißen.

Oberer Abschluss mit beiliegendem Schrumpfschlauch.
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Durchmesser innen: 12 mm
Sturmsichere Befestigung um die Blitzschutzdrahteinfassung mit Befestigungstellern wie in vorgenannten Positionen beschrieben und nach Verlegeanleitung des Herstellers.

Dem AG ist vor der Ausführung das Produktdatenblatt für eine Prüfung zu übergeben.
Menge: 1,000 Stk

#### Abschnitt 01.05 Extensive Dachbegrünung

*Hinweis: Anforderungen extensive Begrünung*
Der Systemaufbau muss über eine Europäische
Technische Zulassung ETA-13/0668 - Bausätze für
Dachbegrünung verfügen. Darüberhinaus muss das
Begrünungssystem die technischen Anforderungen nach DIN 4102-7 in Bezug auf die Beständigkeit gegen Flugfeuer und strahlende Wärme erfüllen und ansonsten den Anforderungen der FLL entsprechen.

**01.05.0010 Trenn- und Gleitfolie**
Bitumen- und polystyrolbeständige
Polyethylenfolie,
Dicke 0,2 mm,
Gewicht ca. 190 g/m²,
UV-stabilisiert,
bitumen- und polystyrolverträglich,
liefern und einlagig lose mit 10 cm Stoßüberdeckung fachgerecht gemäß
Herstellervorgaben vollflächig verlegen.

Angeb. Fabr.:
'...................................................................'

Die Abrechnung erfolgt auf Flächenmaß, Überlappungen werden übermessen und sind einzukalkulieren.
Menge: 460,000 m²

**01.05.0020 Faserschutzmatte, d=0,4 mm**
Mechanisch und thermisch verfestigte Fasermischung aus Polyester und Polypropylen Regenerat.Schutzlage für Kunststoff- und Bitumenabdichtungen.Faserschutzmatte lose mit Überlappung von mindestens 10 cm liefern und verlegen. Der Überlappungsbereich ist mit Nahtbrenner verschweißbar. Im weiteren Aufbau ist auf eine flächige Lastverteilung zu achten.Punktlasten direkt auf der Faserschutzmatte sind nicht zulässig. Die Mindestüberschüttung mit Kies bei Einsatz im Terrassenbereich beträgt 40 mm. Inkl. Eckausbildung und Hochführung.

Material: PES und PP Regeneratfasern
Unterlage: Dachdichtung
Dicke: ca. 4,0 mm
Eckausbildung: Innen- und Außenecken
Aufkantungshöhe: bis 30 cm

Die Abrechnung erfolgt auf Flächenmaß, Ü berlappungen
werden übermessen und sind einzukalkulieren.

Angeb. Fabr.:
'.................................................................'
Menge: 460,000 m2

**01.05.0030 Regenwasserrückhalte-Element, d=10 cm**
Hohlraumelement zur temporären Regenwasser-Rückhaltung in gefällelosen Dachkonstruktionen, liefern und einbauen.

Angeb. Fabr.:
'.................................................................'
'..........'
Menge: 460,000 m2

**01.05.0040 Filtervliesabdeckung**
Filtervlies zur Abdeckung der Dränageschicht liefern und mit
mindestens 10 cm Überlappung lose verlegen
einschl. evtl. erforderliches Hochziehen an den Aufkantungen
(Dachrand, Aufzugsüberfahrt etc.). Abgerechnet wird die horizontale Dachfläche. Inkl. Eckausbildung und Hochführung.

Unterlage: Dränageschicht
Material: Polypropylen (PP)
Flächengewicht: ca. 105 g/m2
Angeb. Fabr.:
'.................................................................'
Menge: 460,000 m2

**01.05.0050 Vegetationssubstrat, Dicke 10 cm, Dach**
Extensiv-Einschichtsubstrat für Schichtaufbau als
Vegetationsschicht auf Dachflächen, lose, strukturstabilisiert
für breites Pflanzenspektrum geeignet.
Sonstige Kenndaten haben den Anforderungen der FLLbzw. VfB-Richtlinien zu entsprechen. Dem Angebot ist zur Prüfung der Materialgleichwertigkeit ein Prüfzeugnis eines unabhängigen Prüfinstitutes beizufügen, aus dem alle geforderten Kennwerte ersichtlich sind.

Gewicht trocken/verdichtet: mind. 750 kg/m3
Schichtdicke verdichtet: ca. 10 cm
Menge: 380,000 m2

**01.05.0060 Zulage/Abschlag Mehr-/Minderstärke Vegetationsschicht 1 cm**
*** Bedarfsposition ohne GB
Zulage bzw. Abschlag zur Position "Vegetationssubstrat,
Dicke 10 cm, Dach" für die Mehrkosten bzw. Minderkosten
bei Mehr- bzw. Minderstärke des Vegetationssubstrates
um je 1 cm.
Menge: 380,000 m2

**01.05.0070 Bepflanzung, Ansaat EKR und Sedumsprossen (Fragen?)**
Extensivbegrünung durch Ansaat mit Saatgutmischung EKR
und Sprossenansaat herstellen.

Substrat durch Harken aufrauhen
gleichmäßiges Aufbringen von Sedumsprossen
Ansaat mit Saatgutmischung EKR
durchdringendes Wässern.
Saatgutmischung:
EKR mit 30 Kräuterarten (ca. 1.200 Korn/m2), sowie
50 g/m2 Sedumsprossen bestehend aus mind. 4-5 Sedumarten.
Die Saatgutmischung ist der Bauleitung nachzuweisen.
Wasser wird bauseits zur Verfügung gestellt.
Menge: 380,000 m2

**01.05.0080 Kiesfangleiste gelocht, h=80mm**
Kiesfangleiste gelocht, h= 80 mm, fachgerecht umlaufend
verlegen und den auf der Fläche liegenden Schenkel mit
aufgeschweißtem Streifen der Oberlage, b = ca. 15 cm,
fixieren.
Material: Aluminium
Menge: 140,000 m

**01.05.0090 Kiesstreifen 16/32 mm, d=7 cm, B= ca.50cm**
Kies gemäß Vorgaben FLL-Dachbegrünungsrichtlinie zur
Schaffung vegetationsfreier Abstandsflächen liefern und
in allen Anschlussbereichen (Dachrand, Wand, Dachentwässerung, Lichtkuppel, sonstige Durchdringungen) in
loser Schüttung aufbringen und gleichmäßig verteilen.

Körnung: 16 / 32 mm
Streifenbreite: ca. 50 cm
Schütthöhe i. M.: ca. 7 cm

Die Abrechnung erfolgt auf Längenmaß.
Menge: 80,000 m2

**01.05.0100 ZUL Mehrdicke Kiesschüttung je 1cm**
Zulage zu den vor beschriebenen Positionen für die
Mehrkosten bei Mehrdicke des Kiesstreifens/der
Kiesflächen um je 1 cm.
Menge: 80,000 m2

**01.05.0110 Kontrollschacht**
Kontrollschacht aus
kunststoffbeschichtetem Aluminium,

Höhe 10 cm,
Schacht-Außenmaß ca. 40 x 40 cm,

mit ausziehbarem Auflageflansch an
zwei gegenüberliegenden Seiten,
umlaufender Schlitzlochung, einleg- und begehbarem, feuerverzinktem Gitterrost,
Maschenweite ca. 30 x 10 mm, liefern und über den Dachabläufen einbauen.

Angeb. Fabr.: '...................................................................'
Menge: 3,000 Stk

**01.05.0120 Fertigstellungspflege**
Fertigstellungspflege bis zum Erreichen des abnahmefähigen Zustandes über die Dauer von i.d.R. ca. 12-15 Monaten.

Für Ansaaten sowie auch für Anpflanzungen ist zur Abnahme eine projektive Deckung von mind. 60 % zu erreichen.
Vegetationsmatten und vorkultivierte Elemente sind bereits nach dem Einwurzeln abnahmefähig. Die aufgeführten Arbeiten sollen in diesen Bereichen ggf. nach der Abnahme ausgeführt werden. Auf Wunsch des Auftragnehmers kann auch eine Gesamtabnahme erfolgen.

Ein fortlaufendes Protokoll über die durchgeführten Arbeiten und den Zustand der Dachbegrünung ist zu führen und dem Bauleitung vorzulegen. Auf eine evtl. notwendige Verlängerung der Dauer zur Fertigstellungspflege ist rechtzeitig hinzuweisen. Dies kann bei Extrembedigungen sowie Anpflanzungen mit geringen Stückzahlen erforderlich sein.

Folgende Arbeiten sind jeweils inkl. der erforderlichen Materialien bzw. Entsorgung auszuführen:

1 x durchdringende Anfangsbewässerung nach einer Anpflanzung/ Verlegung von Vegetationsmatten bzw. vorkultivierten Elementen mit mind. 15 l/m²
Anfangsbewässerung von Ansaaten nach Erfordernis für die ersten 6 - 8 Wochen,
3 x Fremdaufwuchs entfernen
1 x Düngen im Mai/Juni mit umhülltem Langzeitdünger gem. Herstellervorgabe
2 x Laub und Unrat entfernen
2 x Rand- und Sicherheitsstreifen von Aufwuchs, Laub und Unrat säubern
2 x Sicherheitsrinnen säubern
2 x Kontrollschächte und Abläufe kontrollieren und säubern
1 x Nachsaat/ Nachpflanzung von Fehlstellen

Ansonsten gilt die FLL-Dachbegrünungsrichtlinie. Sollten über die oben angeführten Maßnahmen /Zeiträume hinaus Arbeiten erforderlich werden, so ist dies im Protokoll festzuhalten und vom Auftraggeber zusätzlich zu beauftragen.
Menge: 380,000 m2

**01.05.0130 Entwicklungspflfege**
Entwicklungspflfege nach Abnahme der Fertigstellungspflege. Ausführung gemäß DIN 18919 und der FLL-Dachbegrünungs- richtlinie für die Dauer von zwei Jahren zur Erreichung von 90 % Flächendeckung.

Ein fortlaufendes Protokoll über die durchgeführten Arbeiten und den Zustand der Dachbegrünung ist zu führen und der Bauleitung vorzulegen.

Folgende Arbeiten sind jeweils inkl. der erforderlichen Materialien bzw. Entsorgung auszuführen:

2 x jährlich Fremdaufwuchs sowie Laub und Unrat entfernen
2 x jährlich Rand- und Sicherheitsstreifen von Aufwuchs, Laub und Unrat säubern
1 x jährlich Düngen im Mai/Juni mit umhülltem Langzeitdünger gemäß Herstellerangaben
2 x jährlich Sicherheitsrinnen säubern
2 x jährlich Kontrollschächte und Abläufe kontrollieren und säubern

Ansonsten gilt die FLL-Dachbegrünungsrichtlinie. Sollten über die oben angeführten Maßnahmen/Zeiträume hinaus Arbeiten erforderlich werden, so ist dies im Protokoll festzuhalten und vom Auftraggeber zusätzlich zu beauftragen.
Menge: 380,000 m2

#### Abschnitt 01.06 Abdeckungsarbeiten

**01.06.0010 Attika Stirnblech, Z=bis 900mm**
Attika Stirnblech, zurichten, liefern und im Bereich der
erhöhten Attika inkl. Vorstoß montieren.
Werkstoff:  Titanzink, walzblank
Dicke:  0,7 mm
Zuschnitt:  bis 900 mm
Kantungen: 3 Stück
Menge: 72,000 m

**01.06.0020 Abdeckungen, Z=bis 900mm**
Anfertigung und Montage von Abdeckungen, beidseitig
mit Tropfkante. Indirekte Befestigung zur schadlosen
Aufnahme thermisch bedingter Längenänderung auf
vorbereiteten Untergrund mittels verdeckten Haften,
Vorstoßblechen/ Rheinzink UDS-Verbinder entsprechend
den Fachregeln bzw. Herstellervorschriften.
Werkstoff:  Titanzink, walzblank
Dicke:  0,7 mm
Zuschnitt:  bis 900 mm
Kantungen: 4 Stück
Menge: 145,000 m

**01.06.0030 Abdeckung Eckausbildung, Z=bis 900mm**
Abdeckung Eckausbildung bis 500mm
Anfertigung und Einbau von Innen-/Außenecken zu
vorgen. Abdeckung
Werkstoff: Titanzink, walzblank
Zuschnitt:  bis 900 mm
Menge: 23,000 Stk

**01.06.0040 Abdeckung Endausbildung, Z=bis 900mm**
Abdeckung Endausbildung bis 500mm
Anfertigung und Einbau von Abdeckungsenden
zu vorgen. Abdeckung

Werkstoff: Titanzink, walzblank

Zuschnitt:  bis 900 mm
Menge: 25,000 Stk

**01.06.0050 Mehr-/Minderkosten je 10 mm/m Zuschnittänderung**
*** Bedarfsposition ohne GB
Menge: 1,000 m

**01.06.0060 Zulage Abdeckung Schornsteinanschluss**
Zulagepostion zur Abdeckung Schornsteinanschluss:
Anfertigung des Anschlusses an den Schornstein zu
vorgen. Abdeckung

Werkstoff: Titanzink, walzblank
Zuschnitt:  bis 300 mm
Menge: 1,000 Stk

#### Abschnitt 01.07 TGA-Durchführungen

**01.07.0010 Lüfteranschluss ca. 65 x 65cm, ungedämmt mit Verwahrung:**
Erstellung von Lüfteranschluss 65 x 65 cm, ungedämmt, mit Verwahrung:
Herstellung eines bituminösen Anschlusses an
aufgehende Bauteile auf vorbereitete Wandflächen wie
folgt:
- Grundierung der Anschlussfläche mit
Bitumenvoranstrich, 300 g/m²,
- Anpassung der Wärmedämmung
- Verlegung von Hartschaumkeilen 5 x 5  cm an der
Wand
- Lüfteranschluss im flach geneigten Dachbereich mit Flüssigkunststoff und vollflächiger Einlage aus Polyestervlies herstellen.
Die Mindestüberlappung beträgt 5 cm zu artgleichen Abdichtungen und mindestens 10 cm zu anderen Abdichtungsuntergründen.
Die Verarbeitung erfolgt gemäß den Herstellerrichtlinien.
Eigenschaften:
- Einkomponentig auf Basis PU
- Schichtstärke mind. 2,5 mm
- Verbrauch: ca. 3,0 kg/m²
- Vlieseinlage = 165 g/m² perforiertes Vlies
- Verarbeitungstemperatur: 5-45°C
- UV-, hydrolyse- und alkalibeständig
- DIN EN 13501-5, BROOF (t1)
- nach DIN 4102-7/B2
- Geprüft nach ETAG 005
- Farbe RAL 7012

 bitumenverträglicher
Versiegelung abgedichtet
Max. Zuschnitt 33 cm
Angeb. Fabr.:
'................................................................'
Menge: 2,000 Stk

**01.07.0020 Lüfteranschluss ca. 95 x 95cm, ungedämmt mit Verwahrung:**
Position wie vorher, jedoch

Abmessungen: ca. 95 x 95cm
Menge: 1,000 Stk

**01.07.0030 Sanitärdunstrohr, DN125**
Montage von Sanitärlüftern aus Zink in der
Flachdachfläche, 2-teilig, mit angeflanschtem Anschluss
für Abdichtungsbahnen  entsprechend der
Dachabdichtung; einschl. der Befestigung auf dem
Untergrund sowie Anschluss an den vorhandenen
Rohrstrang.

Nennweite:  125 mm
Menge: 6,000 Stk

**01.07.0040 Sanitärdunstrohr, DN90**
wie vor Position, jedoch

Nennweite:  90 mm
Menge: 2,000 Stk

**01.07.0050 Dunstrohranschluss, DN 125**
Dunstrohranschluss im flach geneigten Dachbereich mit Flüssigkunststoff und vollflächiger Einlage aus Polyestervlies herstellen. Die Mindestüberlappung beträgt 5 cm zu gleichartigen Abdichtungen und mindestens 10 cm zu anderen Abdichtungsuntergründen. Verarbeitung gemäß Herstellerrichtlinien

Eigenschaften:
- Einkomponentig auf Basis PU
- Schichtstärke mind. 2,5 mm
- Verbrauch: ca. 3,0 kg/m²
- Vlieseinlage = 165 g/m² perforiertes Vlies
- Verarbeitungstemperatur: 5-45°C
- UV-, hydrolyse- und alkalibeständig
- DIN EN 13501-5, BROOF (t1)
- nach DIN 4102-7/B2
- Geprüft nach ETAG 005
- Farbe RAL 7012

Durchmesser der Durchdringung: 125 mm

Angeb. Fabr.:
'................................................................'
Menge: 6,000 Stk

**01.07.0060 Dunstrohranschluss, DN 90**
wie vor Position, jedoch

Nennweite:  90 mm
Menge: 2,000 Stk

#### Abschnitt 01.08 Dachentwässerung

*Hinweis: Hauptdachfläche*

**01.08.0005 Berechnung benötigter Flachdachabläufe und Notabläufe zur Freispiegelentwässerung**
*** Pauschalposition
Diese Position beinhaltet die fachgerechte Ermittlung und Planung der erforderlichen Fallrohrquerschnitte sowie die Berechnung der benötigten Flachdachabläufe und Notabläufe für die Freispiegelentwässerung gemäß den geltenden Normen und Vorschriften.
Menge: 1,000 psch

**01.08.0010 Dachablauf, senkrecht, 1-teilig, DN100**
Dachablauf, senk. 1-teilig
mit Kiesfang, einbauen und in die Dampfsperrbahn,
bzw. Dachabdichtung einbinden, einschl.
Herunterraspeln der Wärmedämmung, um
einen vertieften Einbau zu ermöglichen.

Durchmesser: 100 mm
Manschette: Bitumen/FPO/PVC

inkl. Aufstockelement, senk.
mit Rückstaudichtung, Bauschutzdeckel und
Edelstahl-Flanschring für zusätz. Sicherheit
passend zu den Dachabläufen einbauen

Durchmesser: 125 mm
Manschette: Bitumen/FPO/PVC

Hinweis: Der Anschluss erfolgt an die Bestandsleitungen

Angeb. Fabr.:
'.................................................................'
'..........'
Menge: 5,000 Stk

**01.08.0020 Anschlussstück aus Stahl, feuerverzinkt, DN100**
Anschlussstück aus Stahl, feuerverzinkt, von Rohr DN 100 an Kunststoffrohrmuffe DN 100, SML-
Rohr und Steinzeugrohrmuffe DN 100 nach DIN EN 1123 mit erhöhtem Qualitätsstandard, mit 2-KammernSteckmuffenverbindung, Baustoffklasse A1, formstabil, bruchfest, rückstausicher, langlebige Innenbeschichtung
gemäß DIN EN ISO 2178 auf Basis einer 2K-Epoxid-
Kombination,
Farbton: Rotbraun,
DN 100/100
Menge: 5,000 Stk

**01.08.0030 Attika Ablauf, einteilig**
Attika Ablauf, im Bereich der Fahrstuhlaufbauten, waagerecht,

mit Kiesfang, einbauen und in die Dachab-

dichtung einbinden, einschl. Herunterraspeln der Wärmedämmung, um
einen vertieften Einbau zu
ermöglichen.
Das Anarbeiten der Wärmedämmung
vom Dachablauf zur Attika/Brüstung,
die Verlegung der Rohrleitung, ist
Bestandteil der Leistung.

Durchmesser: 70 mm
Manschette: Bitumen

Angeb. Fabr.:
'.................................................................'
'..........'
Menge: 2,000 Stk

**01.08.0040 Attikanotablauf Bitumen, DN70, frei auslaufend**
Notablauf, abgew. 1-teilig
mit Notentwässerungseinheit und
Kiesfang, einbauen und in die Dachabdichtung einbinden, einschl. Herunterraspeln der Wärmedämmung, um einen
vertieften Einbau zu ermöglichen.

Das Anarbeiten der Wärmedämmung vom
Dachablauf zur Attika/Brüstung, die
Verlegung der Rohrleitung, sowie der
Anschluss an die Dampfsperre mit ist
Bestandteil der Leistung.

Die Mindestdämmstoffdicke muss 120 mm
betragen.

Durchmesser: 70 mm
Manschette: Bitumen/FPO/PVC
Abstand Gully zur Attika/Brüstung ca. 500 mm
(Aufmaß vor Ort erforderlich)

Die Aussparung, bzw. Kernbohrung ist
vorhanden. Das Anarbeiten der Fassade
im Bereich der Rohrdurchführung erfolgt
bauseits.

Inkl.  Laubfangkorb mit Notentwässerung und Dichtung

Angeb. Fabr. '..................................................'
Menge: 2,000 Stk

**01.08.0050 Attikanotablauf Bitumen, DN70, Waagerecht**
Attikaablauf, waagerecht,
mit Notentwässerungseinheit und
Kiesfang, einbauen und in die Dachabdichtung einbinden.

Das Anarbeiten der Wärmedämmung und
die Verlegung der Rohrleitung ist Bestandteil
der Leistung.

Durchmesser: 70 mm
Manschette: Bitumen/FPO/PVC

Die Aussparung, bzw. Kernbohrung ist
vorhanden. Das Anarbeiten der Fassade
im Bereich der Rohrdurchführung erfolgt
bauseits.

Angeb. Fabr.:
'.................................................................'
'..........'
Menge: 3,000 Stk

*Hinweis: Maschienenräume*

**01.08.0060 Attika Direktablauf, Edelstahl, DN70**
Freispiegelströmung mit einer Abflussleistung von 0,8 l/s bei 35 mm Wasserhöhe auf dem Dach. Mit Klebeflansch für Bitumen-Abdichtungsbahnen und einer Eingrifftiefe von 0 mm. Nach DIN EN 1253, mit Leistungsnachweis durch ein normgerechtes Prüfsystem mit einer 4,2 m langen, nicht belüfteten Fallleitung gemäß Systemdatenblatt des Herstellers.

Inkl. aller Befestigungs- und Dichtungselemente.

Edelstahl, DN 70.
Menge: 2,000 Stk

**01.08.0070 Abzweig, Stahl, feuerverzink, DN70**
Abzweig, aus Stahl, feuerverzinkt, nach DIN EN
1123 mit erhöhtem Qualitätsstandard, mit 2-KammernSteckmuffenverbindung,
Baustoffklasse A1, formstabil, bruchfest, rückstausicher, langlebige Innenbeschichtung
gemäß DIN EN ISO 2178 auf Basis einer 2K-EpoxidKombination,

Farbton: Rotbraun, 87 Grad, DN 70
ABM1: 70 ABM2: 70
HxBxL: 84 x 84 x 230 mm
Menge: 2,000 Stk

**01.08.0080 Belüftungsstück mit Lochblech, Stahl, feuerverzinkt, DN70**
Belüftungsstück mit Lochblech zur Belüftung von
Fallleitungen, nach DIN EN 1123 mit erhöhtem
Qualitätsstandard, für Freispiegelströmung, aus Stahl, feuerverzinkt
DN 70
Menge: 2,000 Stk

**01.08.0090 Regenfallrohr, senkrecht, Stahl, feuerverzinkt, DN70**
Lieferung und Befestigung von Regenfallrohren,
kreisförmig. Befestigung entsprechend den derzeit
gültigen Fachregeln und Normen.

nach DIN EN 1123 mit erhöhtem
Qualitätsstandard, mit 2-Kammern-Steckmuffenverbindung, aus Stahl, feuerverzinkt, Baustoffklasse A1, formstabil, bruchfest, rückstausicher, langlebige Innenbeschichtung
gemäß DIN EN ISO 2178 auf Basis einer 2K-Epoxid-

Kombination, Farbton: Rotbraun
Werkstoff:  Titanzink, walzblank
Dicke: 0,7/065 mm
Nennweite:  70mm
Menge: 80,000 m

**01.08.0091 Regenstandrohr, Stahl, feuerverzinkt, DN 100**
Regenstandrohr, Stahl, feuerverzinkt, DN 100 Regenstandrohr, rund, mit Reinigungsöffnung nach DIN EN1123 mit erhöhtem Qualitätsstandard, mit 2-Kammern-Steckmuffenverbindung, als stoßsicherer Übergang zwischen Fallrohr und Grundleitung, Baustoffklasse A1, formstabil, bruchfest, rückstausicher, langlebige Innenbeschichtung gemäß DIN EN ISO 2178 auf Basis einer 2K-Epoxid-Kombination, einschl. Befestigungsmaterial, Rohrschelle mit  Anschlussgewindemuffe und Stockschraube  sowie einer Standrohrkappe mit Dichtelement als Verbindung des Regenfallrohres zu dem Standrohr und einem Anschlussstück für den Übergang Standrohr zu der KG-Grundleitung.

H=2,00m

Material Standrohr: Stahl, feuerverzinkt
Menge: 2,000 Stk

**01.08.0100 Bogen, aus Stahl, feuerverzinkt, DN70**
Bogen, aus Stahl, feuerverzinkt, nach DIN EN 1123
 mit erhöhtem Qualitätsstandard, mit 2-Kammern Steckmuffenverbindung,
Baustoffklasse A1, formstabil, bruchfest, rückstausicher, langlebige Innenbeschichtung
gemäß DIN EN ISO 2178 auf Basis einer 2K-EpoxidKombination,
Farbton: Rotbraun, 87 Grad
DN 70
Menge: 2,000 Stk

**01.08.0110 Attika-Direktablauf, Stahl, feuerverzinkt, DN70**
Attika-Direktablauf ohne Eingriff in das Dach,
für die Notentwässerung mit Freispiegelströmung.

Abflussleistung: 1,7 l/s bei 75 mm Wasserhöhe auf dem Dach und 40 mm Wehrhöhe
Mit Klebeflansch für Bitumen-Abdichtungsbahnen
Eingrifftiefe: 0 mm
Nach DIN EN 1253
Leistungsnachweis als Speier ohne Fallleitung gemäß Systemdatenblatt des Herstellers
Material: Stahl, feuerverzinkt
Nennweite: DN 70

Inkl. aller Befestigungs- und Dichtungselemente.
Menge: 2,000 Stk

**01.08.0120 Speierrohr, aus Stahl, feuerverzinkt, DN70**
Speierrohr, aus Stahl, feuerverzinkt,
nach DIN EN 1123 mit erhöhtem
Qualitätsstandard, mit 2-KammernSteckmuffenverbindung (1 Muffe), langlebige
Innenbeschichtung gemäß DIN EN ISO 2178 auf Basis
einer 2K-Epoxid-Kombination,
Farbton: Rotbraun, 250 mm
 DN 70
Menge: 2,000 Stk

#### Abschnitt 01.09 Absturzsicherung und Dachleiter

**01.09.0010 mobile Absturzsicherung**
*** Bedarfsposition ohne GB
Mobile Absturzsicherung antransportieren, aufstellen,
abbauen und abtransportieren. Eine Mobile
Absturzsicherung besteht aus einer beweglichen
Rahmenkonstruktion von mindestens 1,0 m Höhe. Die
Gesamtfläche ist vollflächig zu gestalten, d.h. aus
Holz, Metall, Kunststoff, tragfähigen Netzen oder
Geflechten mit höchstens 75 mm Maschenweite.

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Menge: 1,000 Stk

**01.09.0020 Einzelanschlagpunkt Stahlbetondecke, Ø 24 mm**
Anschlageinrichtung Geprüft nach DIN EN 795:2012, Typ A und DIN CEN/TS 16415:2013 Zugelassen für bis zu 3 Personen gleichzeitig. Komplett aus Edelstahl und Aluminium, inkl. Befestigungsmaterial. Inkl. permanentem DataMatrix-Code (DMC) zur eindeutigen Identifizierung des Produktes.
Auslesen des DMC auch nach der Abdichtung möglich. Befestigung durch Aufschweißen auf Bitumen oder gewebeverstärkten Kunststoffbahnen (typengleiches Dachhautmaterial bauseits).

Halterabstand als Einzelanschlagpunkt bis max. 7,5 m.
Die Dachkonstruktion zur Aufnahme der eingeleiteten Kräfte ist bauseits zu prüfen.

Angeb. Fabr.:
'...................................................................'

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Menge: 9,000 Stk

**01.09.0030 Einzelanschlagpunkt Stahlbetondecke, Ø 16 mm**
Die Position wie vor, jedoch Anschlagpunkt: Ø 16 mm
Menge: 13,000 Stk

*Hinweis: Zubehör Absturzsicherung*
Zubehör liefern: Seilkomponenten, Seilsicherungssysteme (überfahrbar mit Gleitern), Begrenzung der auftretenden Kräfte, ABS-Spannelemente und deren Montage.

**01.09.0040 Endmontage der Seile und Zertifizierung**
Diese Position beinhaltet die Lieferung und Endmontage des Spezial-Edelstahlseils (6 mm) inkl. der Lieferung und Montage der Spannelemente, Limiter, Sicherungssysteme überfahrbar und Seilzwischenhalter (für 6 mm und 8 mm).

Die weiteren Elemente inkl. der Seile wie folgt:

3 x Spannelement inkl. Befestigungsmaterial.
4 x Forcelimiter inkl. Befestigungsmaterial.
5 x Sicherungssystem (6 mm) – voll überfahrbares Kurvenelement inkl. Befestigungsmaterial.
3 x Sicherungssystem (8 mm) – Seilzwischenhalter für Kurven inkl. Befestigungsmaterial.
3 x Vorgeschriebene Kennzeichnung für
Seilsicherungssysteme. Abgewinkelt zur Befestigung auf Anschlagpunkten
2x Seilgleiter Abnehmbarer Seilgleiter aus hochfestem Aluminimbronze für überfahrbare Seilsicherungssysteme (6 und 8mm) mit automatischen Schließnung.

Diese Position beinhaltet auch die Abnahme und Einweisung der Seile. Die Abnahme und Einweisung erfolgt unmittelbar nach der Montage gemäß Vorgabe durch den Hersteller ohne gesonderte Anfahrt. Einschließlich Übergabe des ausgefüllten Wartungsbuches und dem Systemschild.

Hinweis: Bitte vor Bestellung Seillängen prüfen.
Menge: 75,000 m

**01.09.0050 Persönliche Schutzausrüstung**
*** Pauschalposition
Persönliche Schutzausrüstung gegen Absturz (PSAgA) bestehend aus:
-2x ABS Roofer Kit
Persönliche Schutzausrüstung
Setbestandteile:
Auffanggurt ABS Comfort (nach EN
361:2002).
Verbindungsmittel (5 m) mit Seilkürzer zum
stufenlosen Regulieren und integriertem
Bandfalldämpfer.
Profi-Bandschlinge mit Abriebschutz.
Robuste Schutztasche.

-2x ABS Trauma Strap
Zur Vorbeugung eines Hängetraumas.
Kompakt und leicht.
Das Arbeiten wird nicht beeinträchtigt.
Einfach am Gurt anzubringen.

-2x ABS Comfort Helmet
Stoßfester Schutzhelm, geprüft nach EN
397:2012!
Material: Kunststoff.
Air-Grid-Technologie lässt keine Fremdkörper
hinein und
sorgt zugleich für gute Belüftung.
Größe: 51 – 63 cm.
Farbe: weiß.
Gewicht: 390 g

-1x ABS Care+
Aufbewahrungsschrank
Metallschrank zur Aufbewahrung für PSASets und Zubehör (Helm, temporäres
Sicherungsseil etc.).
Maße: 650 x 400 x 350 mm.
Inkl. Trockenstange zum Aufhängen der
Ausrüstung.
Beinhaltet 2 Schlüssel.
Farbe: RAL 3002 (rot).

-2x ABS ProSlide
Seilgleiter
Abnehmbarer Seilgleiter aus hochfestem
Aluminium
für überfahrbare Seilsicherungssysteme (6
mm und 8 mm).
Automatische Schliessung.
Sichert 1 Person gem. DIN EN 795:2012.
Inkl. fortlaufender Seriennummer.

Montagedokumentation zur Übergabe an den Gebäudebetreiber als Nachweis der korrekten Montage und Sicherstellung der langfristigen Nutzbarkeit der Anschlageinrichtung.
Menge: 1,000 psch

**01.09.0060 Dachleiter, Aluminium, L=ca. 3,00m**
Aluminium-Dachleiter liefen und einbauen

- in Farbe zur Flächeneindeckung passend
- pulverbeschichtet
- fest auf der Wandfläche (Aufzugsschacht) montiert
- inkl. sämtlicher Verbindungsstücke und Befestigungsmittel
- nach Herstellerrichtlinien und EN 516

L= ca. 3,00 m
Menge: 2,000 Stk

#### Abschnitt 01.10 Stundenlohnarbeiten

**01.10.0010 Vorarbeiter, Stundenlohnarbeiten**
Lohnstunde eines Dachdeckermeister
zum Nachweis für nicht im
Leistungsverzeichnis beschriebene Arbeiten auf
ausdrückliche Anweisung der
Bauleitung
oder Bauherrschaft.
Menge: 10,000 Std

**01.10.0020 Facharbeiter, Stundenlohnarbeiten**
Lohnstunde eines Dachdecker-Facharbeiter
zum Nachweis für nicht im
Leistungsverzeichnis beschriebene Arbeiten auf
ausdrückliche Anweisung der
Bauleitung oder Bauherrschaft.
Menge: 10,000 Std

**01.10.0030 Helfer, Stundenlohnarbeiten**
Lohnstunde eines Dachdeckerhelfer
zum Nachweis für nicht im
Leistungsverzeichnis beschriebene Arbeiten auf
ausdrückliche Anweisung der
Bauleitung
oder Bauherrschaft.
Menge: 10,000 Std
